# Gefahrgutbeauftragte Person
Angebotsaufforderung (GAEB DA XML 3.3, DA83)
Projekt: Saß-001-2026
Währung: EUR
Nebenangebote zugelassen: ja
Auftraggeber: Umweltbetrieb Bremen, Eigenbetrieb der Stadtgemeinde Bremen, Willy-Brandt-Platz 7, 28215 Bremen, Deutschland, Ansprechpartner Heuer, E-Mail vergabestelle@ubbremen.de
Erstellt mit: GXML Toolbox V3.3 R20230829, iTWO_64 V24.0.1022, 26.02.2026

## 1 Gefahrgutbeauftragte Person
Datum: 26.02.2026

### Bereich 1 Bestellung einer Gefahrgutbeauftragten Person

#### Abschnitt 1.1 Bestellung einer Gefahrgutbeauftragten Person

**1.1.10 Bestellung einer Gefahrgutbeauftragten Person**
Bestellung einer extern Gefahrgutbeauftragten Person für das Krematorium und den Werkstattbetrieb

1.Veranlassung
Es ist beabsichtigt, eine externe Beauftragung gemäß Gefahrgutbeauftragtenverordnung für den Umweltbetrieb vorzunehmen.

Die Bereiche Krematorium und der Werkstattbetrieb sind im Stadtgebiet unterschiedlich ansässig.

Krematorium:
Habenhauser Landstr. 70, 28277 Bremen

Betriebshof Mitte:
An Krietes Park 3, 28307 Bremen

Betriebshof Nord:
Aumunder Feldstraße 45, 28757 Bremen

2. Anforderungen und Bedingungen
- Zugelassene*r Gefahrgutbeauftragte*r
  Nachweis der Fachkunde und Zuverlässigkeit
  Mindestens 2 Referenzen, nicht älter als 3 Jahre

3. Allgemeines
Vierteljährliche Begehung und Beratung der Anlagen.

4. Angebot
- Überwachung der Gefahrgutvorschriften gemäß § 8 GbV;
- Betreuung der „Beteiligten Personen“, sowie zwischenzeitliche Betreuung je nach Gefahrgutaufkommen und Verordnungsänderungen (1/4 jährlich);
- Beratung bei Verpackungsfragen, Ausstattung sowie Stellungnahme bei Ordnungswidrigkeiten und ggf. anfallende Straf- und Zivilverfahren;
- Erstellen von Checklisten für die „Beteiligten Personen“, Disponenten und Einsatzleiter;
- Info über Gesetzesänderungen und sofortiger schriftlicher Benachrichtigung;
- Rufbereitschaft bei Gefahrgutfragen und Zwischenfällen;
- Erstellen des Jahresberichtes gemäß § 8 Abs.5 der Gefahrgutbeauftragtenverordnung.
- Schulung der „Beteiligten Personen“  nach Tagespauschale und falls erforderlich Arbeitsunterlagen nach Aufwand.
Menge: 4,000 A
